# Parede de placas de gesso laminado, de alta resistência à humidade. Sistema "PLACO"

- Propriedade do ficheiro: CYPE INGENIEROS, S.A.
- Formato: FIEBDC-3/2002
- Moeda: EUR
- Custos indirectos: 3.00 %
- IVA: 23.00 %

## F Fachadas, divisões e protecções

### FB Paredes divisórias de placas

#### FBY De placas de gesso laminado

**FBY079** m² Parede de placas de gesso laminado, de alta resistência à humidade. Sistema "PLACO".
Parede múltipla, sistema "PLACO", (12,5 + 12,5 + 48 + 12,5 + 12,5)/600 (48), de alta resistência à humidade, de 98 mm de espessura total, com nível de qualidade do acabamento standard (Q2), formada por uma estrutura simples autoportante de perfis metálicos de aço galvanizado formada por canais R 48 "PLACO" e montantes M 48 "PLACO", com uma separação entre montantes de 600 mm e uma disposição normal "N", à qual se aparafusam duas placas iguais de gesso laminado GM-FH1 / EN 15283-2 - 1200 / 2000 / 12,5 / com os bordos longitudinais afinados, Glasroc X 13 "PLACO" dispostas numa face e duas placas iguais de gesso laminado GM-FH1 / EN 15283-2 - 1200 / 2000 / 12,5 / com os bordos longitudinais afinados, Glasroc X 13 "PLACO" dispostas na outra face. Inclusive banda estanque autocolante, Banda 45 "PLACO"; parafusos para a fixação das placas; fita de papel com reforço metálico "PLACO" e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque autocolante, Banda 45 "PLACO", de espuma de polietileno de células fechadas, de 3 mm de espessura e 45 mm de largura, para a estanquidade da base e do isolamento sonoro do perímetro em paredes e revestimentos interiores de placas. (material) | 0.450 | 0.47 | 0.21 |
| mt12plp070b | m | Canal de perfil de aço galvanizado, R 48 "PLACO", fabricado através de laminação a frio, de 3000 mm de comprimento, 48x30 mm de secção e 0,55 mm de espessura, segundo EN 14195. (material) | 0.900 | 1.79 | 1.61 |
| mt12plp060b | m | Montante de perfil de aço galvanizado, M 48 "PLACO", fabricado através de laminação a frio, de 3000 mm de comprimento, 46,5x36 mm de secção e 0,6 mm de espessura, segundo EN 14195. (material) | 2.100 | 2.18 | 4.58 |
| mt12plk010femac | m² | Placa de gesso laminado GM-FH1 / EN 15283-2 - 1200 / 2000 / 12,5 / com os bordos longitudinais afinados, Glasroc X 13 "PLACO", formada por um núcleo de gesso revestido nas duas faces com fibra de vidro com tratamento hidrófobo. (material) | 4.200 | 22.70 | 95.34 |
| mt12plt025b | Ud | Parafuso autoperfurante THTPF 25 "PLACO", com cabeça de trombeta, de 25 mm de comprimento. (material) | 12.000 | 0.05 | 0.60 |
| mt12plt025c | Ud | Parafuso autoperfurante THTPF 38 "PLACO", com cabeça de trombeta, de 38 mm de comprimento. (material) | 22.000 | 0.07 | 1.54 |
| mt12plt030b | Ud | Parafuso autoperfurante rosca-chapa, TRPF 13 "PLACO", de 13 mm de comprimento. (material) | 4.000 | 0.02 | 0.08 |
| mt12plj050 | m | Fita microperfurada, de fibra de vidro, "PLACO", para acabamento de juntas de placas de gesso laminado em sistemas de alta resistência à humidade. (material) | 1.400 | 0.12 | 0.17 |
| mt12plm012ck | kg | Massa de presa em pó PR Hydro "PLACO", de presa normal (60 minutos), com aditivo hidrófugo; Euroclasse A1 de reacção ao fogo, segundo NP EN 13501-1, intervalo de temperatura de trabalho de 5 a 30°C, para aplicação manual com fita de juntas, segundo EN 13963. (material) | 0.660 | 1.31 | 0.86 |
| mt12plj010b | m | Fita de papel com reforço metálico "PLACO", de 50 mm de largura, segundo NP EN 14353, para acabamento de juntas de placas de gesso laminado. (material) | 0.300 | 0.83 | 0.25 |
| op00ato010 |  | Aparafusadora. | 1.000 | 0.00 | 0.00 |
| op00fre010 |  | Fresadora. | 1.000 | 0.00 | 0.00 |
| mo053 | h | Oficial de 1ª montador de pré-fabricados interiores. (mão de obra) | 0.383 | 23.31 | 8.93 |
| mo100 | h | Ajudante de montador de pré-fabricados interiores. (mão de obra) | 0.383 | 22.13 | 8.48 |
| % | % | Custos directos complementares | 2 % | 122.65 | 2.45 |
|  |  | Custos directos |  |  | 125.10 |
